# Losa de escalera

- Propiedad del archivo: CYPE Ingenieros S.A.
- Formato: FIEBDC-3/2016
- Programa: Generador de precios de la construcción. CYPE Ingenieros, S.A.
- Fecha: 23/05/2025
- Divisa: EUR
- Costes indirectos: 3 %
- IVA: 21 %

## E Estructuras

### EH Hormigón armado

#### EHE Escaleras

**EHE010** m² Losa de escalera.
Losa de escalera de hormigón armado de 15 cm de espesor, con peldañeado de hormigón, realizada con hormigón HA-25/F/20/XC2 fabricado en central, y vertido con cubilote, y acero UNE-EN 10080 B 500 S, con una cuantía aproximada de 18 kg/m²; montaje y desmontaje de sistema de encofrado, con acabado tipo industrial para revestir en su cara inferior y laterales, en planta de hasta 3 m de altura libre, formado por: superficie encofrante de tablones de madera de pino, amortizables en 10 usos, estructura soporte horizontal de tablones de madera de pino, amortizables en 10 usos y estructura soporte vertical de puntales metálicos, amortizables en 150 usos. Incluso alambre de atar, separadores y líquido desencofrante, para evitar la adherencia del hormigón al encofrado.
Criterio de valoración económica: El precio incluye la elaboración de la ferralla (corte, doblado y conformado de elementos) en taller industrial y el montaje en el lugar definitivo de su colocación en obra.
Incluye: Replanteo y marcado de niveles de plantas y rellanos. Montaje del sistema de encofrado. Colocación de las armaduras con separadores homologados. Vertido y compactación del hormigón. Curado del hormigón. Desmontaje del sistema de encofrado.
Criterio de medición de proyecto: Superficie medida por su intradós en verdadera magnitud, según documentación gráfica de Proyecto.
Criterio de medición de obra: Se medirá, por el intradós, la superficie realmente ejecutada según especificaciones de Proyecto.

| Código | Ud | Descripción | Rendimiento | Precio | Importe |
|---|---|---|---|---|---|
| mt50spa052b | m | Tablón de madera de pino, de 20x7,2 cm. (material) | 0.75 | 6.32 | 4.740 |
| mt08eve020 | m² | Sistema de encofrado para formación de peldañeado en losas inclinadas de escalera de hormigón armado, con puntales y tableros de madera. (material) | 0.2 | 17.4 | 3.480 |
| mt50spa081a | Ud | Puntal metálico telescópico, de hasta 3 m de altura. (material) | 0.016 | 19.25 | 0.308 |
| mt08cim030b | m³ | Madera de pino. (material) | 0.003 | 355.5 | 1.067 |
| mt08var060 | kg | Puntas de acero de 20x100 mm. (material) | 0.04 | 8.75 | 0.350 |
| mt08dba010b | l | Agente desmoldeante, a base de aceites especiales, emulsionable en agua, para encofrados metálicos, fenólicos o de madera. (material) | 0.03 | 1.8 | 0.054 |
| mt07aco020e | Ud | Separador homologado para losas de escalera. (material) | 3 | 0.09 | 0.270 |
| mt07aco010c | kg | Ferralla elaborada en taller industrial con acero en barras corrugadas, UNE-EN 10080 B 500 S, de varios diámetros. (material) | 18 | 1.6 | 28.800 |
| mt08var050 | kg | Alambre galvanizado para atar, de 1,30 mm de diámetro. (material) | 0.27 | 1.5 | 0.405 |
| mt10haf010ctms | m³ | Hormigón HA-25/F/20/XC2, fabricado en central. (material) | 0.242 | 92.2 | 22.312 |
| mo044 | h | Oficial 1ª encofrador. (mano de obra) | 0.85 | 24.04 | 20.434 |
| mo091 | h | Ayudante encofrador. (mano de obra) | 0.85 | 22.82 | 19.397 |
| mo043 | h | Oficial 1ª ferrallista. (mano de obra) | 0.27 | 24.04 | 6.491 |
| mo090 | h | Ayudante ferrallista. (mano de obra) | 0.27 | 22.82 | 6.161 |
| mo045 | h | Oficial 1ª estructurista, en trabajos de puesta en obra del hormigón. (mano de obra) | 0.056 | 24.04 | 1.346 |
| mo092 | h | Ayudante estructurista, en trabajos de puesta en obra del hormigón. (mano de obra) | 0.227 | 22.82 | 5.180 |
| % | % | Costes directos complementarios | 2 % | 120.795 | 2.416 |
|  |  | Costes directos |  |  | 123.211 |

Residuos:
- colocación: mt50spa052b Tablón de madera de pino, de 20x7,2 cm; factor de residuo 1
- colocación: mt08eve020; factor de residuo 1
- colocación: mt50spa081a Puntal metálico telescópico, de hasta 3 m de altura; factor de residuo 1
- colocación: mt08cim030b Madera de pino; factor de residuo 1
- colocación: mt08var060 Puntas de acero de 20x100 mm; factor de residuo 0.0045
- colocación: mt08dba010b; factor de residuo 0.07
- colocación: mt07aco010c Ferralla elaborada en taller industrial con acero en barras corrugadas, UNE-EN 10080 B 500 S, de varios diámetros; factor de residuo 0.0075
- colocación: mt08var050 Alambre galvanizado para atar, de 1,30 mm de diámetro; factor de residuo 0.0038
- colocación: mt10haf010ctms Hormigón HA-25/F/20/XC2, fabricado en central; factor de residuo 0.00129528

## Recursos

**mt50spa052b** m Tablón de madera de pino, de 20x7,2 cm
Datos técnicos: Coste energético 1124.755 MJ; Emisión de CO2 -15.401 kg; Código LER 17 02 01; Masa del elemento 8.28 kg; Volumen 0.007527 m3

**mt08eve020** m² Sistema de encofrado para formación de peldañeado en losas inclinadas de escalera de hormigón armado
Datos técnicos: Coste energético 249.384 MJ; Emisión de CO2 -3.261 kg; Código LER 17 02 01; Masa del elemento 2.01666 kg; Volumen 0.001833 m3

**mt50spa081a** Ud Puntal metálico telescópico, de hasta 3 m de altura
Datos técnicos: Coste energético 139.194 MJ; Emisión de CO2 5.643 kg; Código LER 17 04 05; Masa del elemento 9.9 kg; Volumen 0.004714 m3

**mt08cim030b** m³ Madera de pino
Datos técnicos: Coste energético 7471.200 MJ; Emisión de CO2 -102.300 kg; Código LER 17 02 01; Masa del elemento 55 kg; Volumen 0.05 m3

**mt08var060** kg Puntas de acero de 20x100 mm
Datos técnicos: Coste energético 14.060 MJ; Emisión de CO2 0.570 kg; Código LER 17 04 05; Masa del elemento 1 kg; Volumen 0.000476 m3

**mt08dba010b** l Agente desmoldeante
Datos técnicos: Coste energético 82.820 MJ; Emisión de CO2 4.477 kg; Código LER 17 09 04; Masa del elemento 0.932 kg; Volumen 0.000621 m3
Residuos:
- embalaje: re150104 Envases metálicos. (componente de residuo); rendimiento 0.042 kg; Código LER 15 01 04; Masa del elemento 1 kg; Volumen 0.001667 m3

**mt07aco020e** Ud Separador homologado para losas de escalera
Datos técnicos: Coste energético 1.105 MJ; Emisión de CO2 0.114 kg
Residuos:
- embalaje: re150101 Envases de papel y cartón. (componente de residuo); rendimiento 0.072 kg; Código LER 15 01 01; Masa del elemento 1 kg; Volumen 0.001333 m3

**mt07aco010c** kg Ferralla elaborada en taller industrial con acero en barras corrugadas, UNE-EN 10080 B 500 S, de varios diámetros
Datos técnicos: Coste energético 12.720 MJ; Emisión de CO2 0.530 kg; Código LER 17 04 05; Masa del elemento 1 kg; Volumen 0.000476 m3

**mt08var050** kg Alambre galvanizado para atar, de 1,30 mm de diámetro
Datos técnicos: Coste energético 25.100 MJ; Emisión de CO2 2.560 kg; Código LER 17 04 05; Masa del elemento 1 kg; Volumen 0.000476 m3

**mt10haf010ctms** m³ Hormigón HA-25/F/20/XC2, fabricado en central
Datos técnicos: Coste energético 1876.000 MJ; Emisión de CO2 234.500 kg; Código LER 17 01 01; Masa del elemento 2345 kg; Volumen 1.563333 m3
