# Solera ventilada de hormigón, sistema "PANTALLAX", sobre losa de cimentación

- Propiedad del archivo: CYPE INGENIEROS, S.A.
- Formato: FIEBDC-3/2002
- Divisa: EUR
- Costes indirectos: 3.00 %
- IVA: 21.00 %

## A Acondicionamiento del terreno

### AN Nivelación

#### ANV Soleras ventiladas

**ANV020** m² Solera ventilada de hormigón, sistema "PANTALLAX", sobre losa de cimentación.
Solera ventilada de hormigón armado, de 10 cm de espesor, con acabado superficial mediante fratasadora mecánica, sistema Dren "PANTALLAX", compuesta por lámina drenante nodular de polietileno de alta densidad (PEAD/HDPE), con nódulos de 8 mm de altura, con geotextil de polipropileno de 120 g/m² incorporado, fijada a losa de cimentación existente mediante fijaciones mecánicas; realizada con hormigón HA-25/F/20/XC2 fabricado en central, y vertido con cubilote, y malla electrosoldada ME 15x15 Ø 5-5 B 500 T 6x2,20 UNE-EN 10080 como armadura de reparto, colocada sobre separadores homologados. Incluso panel de poliestireno expandido de 3 cm de espesor, para la ejecución de juntas de dilatación.
Incluye: Limpieza y preparación de la superficie. Colocación de la lámina drenante. Tendido de niveles mediante toques, maestras de hormigón o reglas. Riego de la superficie base. Formación de juntas de construcción y de dilatación. Colocación de la malla electrosoldada con separadores homologados. Vertido, extendido y vibrado del hormigón. Conexión de los elementos exteriores. Curado del hormigón. Fratasado mecánico de la superficie.
Criterio de medición de proyecto: Superficie medida según documentación gráfica de Proyecto.
Criterio de medición de obra: Se medirá la superficie realmente ejecutada según especificaciones de Proyecto, sin deducir la superficie ocupada por los pilares situados dentro de su perímetro.

| Código | Ud | Descripción | Rendimiento | Precio | Importe |
|---|---|---|---|---|---|
| mt14gsp010a | m² | Lámina drenante nodular de polietileno de alta densidad (PEAD/HDPE), con nódulos de 8 mm de altura, con geotextil de polipropileno de 120 g/m² incorporado, resistencia a la compresión 200 kN/m² según UNE-EN ISO 604 y capacidad de drenaje 4,8 l/(s·m). (material) | 1.050 | 2.86 | 3.00 |
| mt08var060 | kg | Puntas de acero de 20x100 mm. (material) | 0.100 | 8.75 | 0.88 |
| mt07ame010b | m² | Malla electrosoldada ME 15x15 Ø 5-5 B 500 T 6x2,20 UNE-EN 10080. (material) | 1.100 | 3.36 | 3.70 |
| mt10haf010ctms | m³ | Hormigón HA-25/F/20/XC2, fabricado en central. (material) | 0.110 | 92.20 | 10.14 |
| mt07aco020f | Ud | Separador homologado para nervios "in situ" en forjados unidireccionales. (material) | 3.000 | 0.06 | 0.18 |
| mt16pea020c | m² | Panel rígido de poliestireno expandido, según UNE-EN 13163, mecanizado lateral recto, de 30 mm de espesor, resistencia térmica 0,8 m²K/W, conductividad térmica 0,036 W/(mK), para junta de dilatación. (material) | 0.050 | 2.01 | 0.10 |
| mq04dua020b | h | Dumper de descarga frontal de 2 t de carga útil. (maquinaria) | 0.022 | 10.38 | 0.23 |
| mq06vib020 | h | Regla vibrante de 3 m. (maquinaria) | 0.097 | 5.23 | 0.51 |
| mq06fra010 | h | Fratasadora mecánica de hormigón. (maquinaria) | 0.638 | 5.68 | 3.62 |
| mq06cor020 | h | Equipo para corte de juntas en soleras de hormigón. (maquinaria) | 0.116 | 10.64 | 1.23 |
| op00sie010 |  | Sierra de calar. | 1.000 | 0.00 | 0.00 |
| au00auh010 |  | Cubilote. | 1.000 | 0.00 | 0.00 |
| mo020 | h | Oficial 1ª construcción. (mano de obra) | 0.306 | 23.10 | 7.07 |
| mo077 | h | Ayudante construcción. (mano de obra) | 0.297 | 21.94 | 6.52 |
| mo113 | h | Peón ordinario construcción. (mano de obra) | 0.306 | 21.69 | 6.64 |
| % | % | Costes directos complementarios | 2 % | 43.82 | 0.88 |
|  |  | Costes directos |  |  | 44.70 |
