# Relleno y nivelación con mortero tipo Grout

- Propiedad del archivo: CYPE Ingenieros S.A.
- Formato: FIEBDC-3/2016
- Programa: Generador de precios de la construcción. CYPE Ingenieros, S.A.
- Fecha: 23/05/2025
- Divisa: EUR
- Costes indirectos: 3 %
- IVA: 21 %

## E Estructuras

### EH Hormigón armado

#### EHY Reparaciones

**EHY080** m² Relleno y nivelación con mortero tipo Grout.
Relleno y nivelación de 5 mm de espesor con mortero seco de retracción compensada, SikaGrout 110 Inject "SIKA", compuesto de cemento y aditivos especiales, exento de cloruros, para uso general, sobre la superficie de un elemento estructural de hormigón endurecido.
Incluye: Replanteo. Limpieza de la superficie soporte. Preparación de la mezcla. Vertido de la capa de mortero. Curado del mortero. Limpieza de los restos generados.
Criterio de medición de proyecto: Superficie medida según documentación gráfica de Proyecto.
Criterio de medición de obra: Se medirá la superficie realmente ejecutada según especificaciones de Proyecto.

| Código | Ud | Descripción | Rendimiento | Precio | Importe |
|---|---|---|---|---|---|
| mt09reh360l | kg | Mortero seco de retracción compensada, SikaGrout 110 Inject "SIKA", compuesto de cemento y aditivos especiales, exento de cloruros, para uso general, para relleno de cables de postesado, anclajes de maquinaria e inyección en fisuras, según UNE-EN 1504-5. (material) | 11 | 0.98 | 10.780 |
| mt08aaa010a | m³ | Agua. (material) | 0.01 | 1.5 | 0.015 |
| mo020 | h | Oficial 1ª construcción. (mano de obra) | 0.265 | 23.1 | 6.122 |
| mo113 | h | Peón ordinario construcción. (mano de obra) | 0.265 | 21.69 | 5.748 |
| % | % | Costes directos complementarios | 2 % | 22.665 | 0.453 |
|  |  | Costes directos |  |  | 23.118 |

Residuos:
- colocación: mt09reh360l; factor de residuo 0.0063

## Recursos

**mt09reh360l** kg Mortero seco de retracción compensada
Datos técnicos: Coste energético 7.204 MJ; Emisión de CO2 0.454 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt08aaa010a** m³ Agua
Datos técnicos: Coste energético 60.000 MJ; Emisión de CO2 30.000 kg
